# Application manuelle de deux couches de revêtement synthétique élastique imperméabilisant bicomposant à base de résines de polyuréthane aliphatique

- Propriété du fichier: CYPE INGENIEROS, S.A.
- Format: FIEBDC-3/2002
- Devise: EUR
- Coûts indirects: 3.00 %
- Frais généraux: 13.00 %
- Bénéfice: 6.00 %
- TVA: 20.00 %

## F Aménagements et finitions

### FP Peintures

#### FPA Peintures alimentaires

**FPA020** m² Application manuelle de deux couches de revêtement synthétique élastique imperméabilisant bicomposant à base de résines de polyuréthane aliphatique, sans dissolvants, MasterSeal M 808 "BASF", couleur grise, (rendement: 0,25 kg/m² par couche), sur des surfaces en acier en contact avec eau potable.
Application manuelle de deux couches de revêtement synthétique élastique imperméabilisant bicomposant à base de résines de polyuréthane aliphatique, sans dissolvants, MasterSeal M 808 "BASF", couleur grise, (rendement: 0,25 kg/m² par couche), sur des surfaces en acier en contact avec eau potable.
Inclut: Préparation du mélange. Application de deux couches de finition.
Critère pour le métré: Surface mesurée selon documentation graphique du Projet, avec le même critère que le support de base.
Critère pour le mémoire: On mesurera la surface réellement exécutée selon les spécifications du Projet, avec le même critère que le support de base.

| Code | U | Désignation | Quantité | Prix | Montant |
|---|---|---|---|---|---|
| mt15bas280c | kg | Revêtement synthétique élastique imperméabilisant bicomposant à base de résines de polyuréthane aliphatique, sans dissolvants, MasterSeal M 808 "BASF", couleur grise, perméable à la vapeur d'eau, avec une haute résistance aux agents chimiques et résistance aux intempéries, apte pour être en contact avec eau potable. (matériau) | 0.500 | 13.48 | 6.74 |
| op00tal020 |  | Malaxeur éléctrique. | 1.000 | 0.00 | 0.00 |
| mo038 | h | Compagnon professionnel III/CP2 peintre. (main-d'œuvre) | 0.150 | 25.52 | 3.83 |
| mo076 | h | Ouvrier professionnel II/OP peintre. (main-d'œuvre) | 0.150 | 22.65 | 3.40 |
| % | % | Frais de chantier des unités d'ouvrage | 2 % | 13.97 | 0.28 |
|  |  | Coûts directs |  |  | 14.25 |
