# Sol industriel, réalisé avec le système système MasterTop 1700 Polykit "BASF"

- Propriété du fichier: CYPE INGENIEROS, S.A.
- Format: FIEBDC-3/2002
- Devise: EUR
- Coûts indirects: 3.00 %
- Frais généraux: 13.00 %
- Bénéfice: 6.00 %
- TVA: 20.00 %

## F Aménagements et finitions

### FS Revêtements de sols

#### FSM Béton et mortier

**FSM070** m² Sol industriel, réalisé avec le système système MasterTop 1700 Polykit "BASF", constitué de chape en béton armé de 20 cm d'épaisseur, réalisée avec béton HA-25/B/20/IIa prêt à l'emploi, et coulage depuis le camion, extension et vibrage mécanique via finisseur, et treillis soudé PAF C 200x200 mm en acier Fe E 500 comme armature de répartition, placée sur des séparateurs homologués; couche de roulement de 0,5 à 1,0 d'épaisseur, avec recouvrement de résine époxy, MasterTop 1710 Polykit "BASF", et couche de finition de résine époxy de couleur blanche RAL 1013.
Sol industriel, réalisé avec le système système MasterTop 1700 Polykit "BASF", constitué de chape en béton armé de 20 cm d'épaisseur, réalisée avec béton HA-25/B/20/IIa prêt à l'emploi, et coulage depuis le camion, extension et vibrage mécanique via finisseur, et treillis soudé PAF C 200x200 mm en acier Fe E 500 comme armature de répartition, placée sur des séparateurs homologués; couche de roulement de 0,5 à 1,0 d'épaisseur, avec recouvrement de résine époxy, MasterTop 1710 Polykit "BASF", et couche de finition de résine époxy de couleur blanche RAL 1013.
Inclut: Préparation de la surface d'appui du béton. Implantation des joints de construction et de dilatation. Application des niveaux à l'aide de guides en béton ou de règles. Arrosage de la surface de base. Mise en place du treillis soudé avec des séparateurs homologués. Coulage, extension et vibrage du béton. Résolution des rencontres et des points singuliers. Application au rouleau de la première couche de résine. Application au rouleau de la seconde couche de résine. Nettoyage final du revêtement.
Critère pour le métré: Surface mesurée en projection horizontale, selon documentation graphique du Projet.
Critère pour le mémoire: On mesurera, en projection horizontale, la surface réellement exécutée selon les spécifications du Projet.
Critère d'évaluation économique: Le prix ne comprend ni la base de la chape ni l'exécution et le scellage des joints.

| Code | U | Désignation | Quantité | Prix | Montant |
|---|---|---|---|---|---|
| mt10haf010nga | m³ | Béton HA-25/B/20/IIa, prêt à l'emploi. (matériau) | 0.210 | 76.88 | 16.14 |
| mt07ame030adg | m² | Treillis soudé PAF C 200x200 mm, avec fils de fer longitudinaux de 4,5 mm de diamètre et fils de fer transversaux de 4,5 mm de diamètre, acier Fe E 500, selon NF A35-024. (matériau) | 1.200 | 1.55 | 1.86 |
| mt07aco020j | U | Séparateur homologué pour revêtements continus. (matériau) | 2.000 | 0.04 | 0.08 |
| mt09bnc060b | kg | Résine époxy incolore, MasterTop 1700 A7 "BASF", pour système de revêtements. (matériau) | 0.209 | 14.82 | 3.10 |
| mt09bnc061b | kg | Durcisseur et catalyseur, MasterTop 1700 B7 "BASF", pour résine époxy d'application dans système de revêtements. (matériau) | 0.327 | 24.53 | 8.02 |
| mt09bnc062a | kg | Pigment en pâte MasterTop X1 "BASF", pour mélanger avec un durcisseur de résine époxy, d'application dans système de revêtements. (matériau) | 0.055 | 43.75 | 2.41 |
| mt15bas130b | kg | Granulat de quartz naturel, MasterTop F1 WE "BASF", de granulométrie comprise entre 0,1 et 0,4 mm, à utiliser comme charge minérale en combinaison avec des résines époxy ou polyuréthane. (matériau) | 0.182 | 1.40 | 0.25 |
| mq06ext010 | h | Finisseur pour revêtements de sol en béton. (matériel) | 0.008 | 75.97 | 0.61 |
| au00auh020 |  | Rigole pour le coulage du béton. | 1.000 | 0.00 | 0.00 |
| mo121 | h | Compagnon professionnel III/CP2 chapiste spécialisé en revêtements de sol industriels. (main-d'œuvre) | 0.258 | 25.52 | 6.58 |
| mo122 | h | Ouvrier professionnel II/OP chapiste spécialisé en revêtements de sol industriels. (main-d'œuvre) | 0.378 | 22.65 | 8.56 |
| % | % | Frais de chantier des unités d'ouvrage | 2 % | 47.61 | 0.95 |
|  |  | Coûts directs |  |  | 48.56 |
