# Revêtement de sol industriel

- Propriété du fichier: CYPE INGENIEROS, S.A.
- Format: FIEBDC-3/2002
- Devise: EUR
- Coûts indirects: 3.00 %
- Frais généraux: 13.00 %
- Bénéfice: 6.00 %
- TVA: 20.00 %

## F Aménagements et finitions

### FS Revêtements de sols

#### FSM Béton et mortier

**FSM080** m² Revêtement de sol industriel, lisse, avec résistance au glissement entre 15 et 35 selon ENV 12633, de 1,0 mm d'épaisseur, réalisé sur base en béton durci, avec le système Mastertop 1210 Polykit "BASF", apte pour parkings, par application successive de: couche de base de la même couleur que la couche de finition, composée d'un mélange de résine époxy incolore, MasterTop 1200 A4 "BASF", durcisseur et catalyseur, MasterTop 1200 B4 "BASF", pigment en pâte MasterTop X1 "BASF" et granulat de quartz naturel, MasterTop F1 "BASF", avec une proportion de 5,4:3:0,6:2, (0,5 kg/m²); et couche de finition de couleur blanche RAL 1013, composée d'un mélange de résine époxy incolore, MasterTop 1200 A4 "BASF", durcisseur et catalyseur, MasterTop 1200 B4 "BASF", pigment en pâte MasterTop X1 "BASF" et granulat de quartz naturel, MasterTop F1 "BASF", avec une proportion de 5,4:3:0,6:2, (0,5 kg/m²).
Revêtement de sol industriel, lisse, avec résistance au glissement entre 15 et 35 selon ENV 12633, de 1,0 mm d'épaisseur, réalisé sur base en béton durci, avec le système Mastertop 1210 Polykit "BASF", apte pour parkings, par application successive de: couche de base de la même couleur que la couche de finition, composée d'un mélange de résine époxy incolore, MasterTop 1200 A4 "BASF", durcisseur et catalyseur, MasterTop 1200 B4 "BASF", pigment en pâte MasterTop X1 "BASF" et granulat de quartz naturel, MasterTop F1 "BASF", avec une proportion de 5,4:3:0,6:2, (0,5 kg/m²); et couche de finition de couleur blanche RAL 1013, composée d'un mélange de résine époxy incolore, MasterTop 1200 A4 "BASF", durcisseur et catalyseur, MasterTop 1200 B4 "BASF", pigment en pâte MasterTop X1 "BASF" et granulat de quartz naturel, MasterTop F1 "BASF", avec une proportion de 5,4:3:0,6:2, (0,5 kg/m²).
Inclut: Nettoyage de la surface support. Implantation des joints et des pans. Application de la couche de base. Application de la couche de finition. Nettoyage final du revêtement.
Critère pour le métré: Surface mesurée en projection horizontale, selon documentation graphique du Projet.
Critère pour le mémoire: On mesurera, en projection horizontale, la surface réellement exécutée selon les spécifications du Projet.
Critère d'évaluation économique: Le prix ne comprend ni la surface support ni l'exécution et le scellage des joints.

| Code | U | Désignation | Quantité | Prix | Montant |
|---|---|---|---|---|---|
| mt09bnc060a | kg | Résine époxy incolore, MasterTop 1200 A4 "BASF", pour système de revêtements. (matériau) | 0.491 | 10.89 | 5.35 |
| mt09bnc061a | kg | Durcisseur et catalyseur, MasterTop 1200 B4 "BASF", pour résine époxy d'application dans système de revêtements. (matériau) | 0.273 | 13.92 | 3.80 |
| mt09bnc062a | kg | Pigment en pâte MasterTop X1 "BASF", pour mélanger avec un durcisseur de résine époxy, d'application dans système de revêtements. (matériau) | 0.055 | 43.75 | 2.41 |
| mt15bas130a | kg | Granulat de quartz naturel, MasterTop F1 "BASF", de granulométrie comprise entre 0,18 et 0,3 mm, à utiliser comme charge minérale en combinaison avec des résines époxy ou polyuréthane. (matériau) | 0.182 | 0.88 | 0.16 |
| op00tal020 |  | Malaxeur éléctrique. | 1.000 | 0.00 | 0.00 |
| mo121 | h | Compagnon professionnel III/CP2 chapiste spécialisé en revêtements de sol industriels. (main-d'œuvre) | 0.250 | 25.52 | 6.38 |
| mo122 | h | Ouvrier professionnel II/OP chapiste spécialisé en revêtements de sol industriels. (main-d'œuvre) | 0.250 | 22.65 | 5.66 |
| % | % | Frais de chantier des unités d'ouvrage | 2 % | 23.76 | 0.48 |
|  |  | Coûts directs |  |  | 24.24 |
