# Sol industriel, réalisé avec le système MasterTop 135 PG "BASF"

- Propriété du fichier: CYPE INGENIEROS, S.A.
- Format: FIEBDC-3/2002
- Devise: EUR
- Coûts indirects: 3.00 %
- Frais généraux: 13.00 %
- Bénéfice: 6.00 %
- TVA: 20.00 %

**FSM060** m² Sol industriel, réalisé avec le système MasterTop 135 PG "BASF", apte pour parkings, à l'intérieur, constitué de chape en béton armé de 20 cm d'épaisseur, réalisée avec béton HA-25/B/20/IIa prêt à l'emploi, extension et vibrage mécanique via finisseur, et treillis soudé PAF C 200x200 mm en acier Fe E 500 comme armature de répartition, placée sur des séparateurs homologués; application sur le béton frais de couche de roulement de 10 mm d'épaisseur en mortier fluide à prise rapide, MasterTop 135 PG "BASF", CT - C60 - F10 - A6, selon NF EN 13813, couleur grise (20 kg/m²); application de liquide réducteur de l'évaporation et améliorateur de surface MasterKure 111 WB "BASF", couleur jaune fluorescente, (0,15 l/m²) et finition superficielle via lissage et polissage mécaniques.
Sol industriel, réalisé avec le système MasterTop 135 PG "BASF", apte pour parkings, à l'intérieur, constitué de chape en béton armé de 20 cm d'épaisseur, réalisée avec béton HA-25/B/20/IIa prêt à l'emploi, extension et vibrage mécanique via finisseur, et treillis soudé PAF C 200x200 mm en acier Fe E 500 comme armature de répartition, placée sur des séparateurs homologués; application sur le béton frais de couche de roulement de 10 mm d'épaisseur en mortier fluide à prise rapide, MasterTop 135 PG "BASF", CT - C60 - F10 - A6, selon NF EN 13813, couleur grise (20 kg/m²); application de liquide réducteur de l'évaporation et améliorateur de surface MasterKure 111 WB "BASF", couleur jaune fluorescente, (0,15 l/m²) et finition superficielle via lissage et polissage mécaniques.
Inclut: Préparation de la surface d'appui du béton. Implantation des joints de construction et de dilatation. Application des niveaux à l'aide de guides en béton ou de règles. Arrosage de la surface de base. Mise en place du treillis soudé avec des séparateurs homologués. Coulage, extension et vibrage du béton. Résolution des rencontres et des points singuliers. Application de la couche de roulement. Extension du liquide réducteur de l'évaporation et améliorateur de surface. Finition à la lisseuse mécanique sur la surface. Polissage mécanique. Séchage du béton. Nettoyage final du revêtement.
Critère pour le métré: Surface mesurée en projection horizontale, selon documentation graphique du Projet.
Critère pour le mémoire: On mesurera, en projection horizontale, la surface réellement exécutée selon les spécifications du Projet.
Critère d'évaluation économique: Le prix ne comprend ni la base de la chape ni l'exécution et le scellage des joints.

| Code | U | Désignation | Quantité | Prix | Montant |
|---|---|---|---|---|---|
| mt10haf010nga | m³ | Béton HA-25/B/20/IIa, prêt à l'emploi. (matériau) | 0.210 | 76.88 | 16.14 |
| mt07ame030adg | m² | Treillis soudé PAF C 200x200 mm, avec fils de fer longitudinaux de 4,5 mm de diamètre et fils de fer transversaux de 4,5 mm de diamètre, acier Fe E 500, selon NF A35-024. (matériau) | 1.200 | 1.55 | 1.86 |
| mt07aco020j | U | Séparateur homologué pour revêtements continus. (matériau) | 2.000 | 0.04 | 0.08 |
| mt09bnc015d | kg | Mortier fluide à prise rapide, MasterTop 135 PG "BASF", CT - C60 - F10 - A6, selon NF EN 13813, couleur grise, constitué de ciment et additifs, avec résistance aux sulfates, aux alcalis et à l'eau de mer et une résistance à l'abrasion selon la méthode Böhme NF EN 13892-3 de 6 cm³ / 50 cm². (matériau) | 20.000 | 0.98 | 19.60 |
| mt09bnc018a | l | Liquide réducteur de l'évaporation et améliorateur de surface MasterKure 111 WB "BASF", couleur jaune fluorescente, pour revêtements en béton. (matériau) | 0.150 | 12.26 | 1.84 |
| mq06ext010 | h | Finisseur pour revêtements de sol en béton. (matériel) | 0.008 | 75.97 | 0.61 |
| mq06fra010 | h | Lisseuse mécanique à béton. (matériel) | 0.250 | 5.07 | 1.27 |
| mq06pym020 | h | Mélangeuse-pompeuse pour mortiers autonivelants. (matériel) | 0.200 | 10.20 | 2.04 |
| mq06aca030 | h | Polisseuse pour revêtements en béton, composée de plateaux rotationnels auxquels est couplée une série de meules abrasives diamantées, refroidies avec de l'eau, avec système d'aspiration. (matériel) | 0.200 | 13.25 | 2.65 |
| mo121 | h | Compagnon professionnel III/CP2 chapiste spécialisé en revêtements de sol industriels. (main-d'œuvre) | 0.780 | 25.52 | 19.91 |
| mo122 | h | Ouvrier professionnel II/OP chapiste spécialisé en revêtements de sol industriels. (main-d'œuvre) | 0.780 | 22.65 | 17.67 |
| % | % | Frais de chantier des unités d'ouvrage | 2 % | 83.67 | 1.67 |
|  |  | Coûts directs |  |  | 85.34 |
