# Revêtement de sol industriel

- Propriété du fichier: CYPE INGENIEROS, S.A.
- Format: FIEBDC-3/2002
- Devise: EUR
- Coûts indirects: 3.00 %
- Frais généraux: 13.00 %
- Bénéfice: 6.00 %
- TVA: 20.00 %

**FSM090** m² Revêtement de sol industriel, réalisé sur base en béton durci, avec le système MasterTop 135 PG "BASF", apte pour parkings, à l'intérieur, par application successive de: mortier, MasterEmaco P 200 "BASF", comme pont d'adhérence, (2 kg/m²); couche de base de 10 mm d'épaisseur avec du mortier fluide à prise rapide, MasterTop 135 PG "BASF", CT - C60 - F10 - A6, selon NF EN 13813, couleur grise (20 kg/m²); liquide réducteur de l'évaporation et améliorateur de surface MasterKure 111 WB "BASF", couleur jaune fluorescente (0,15 l/m²) et finition superficielle via lissage et polissage mécaniques.
Revêtement de sol industriel, réalisé sur base en béton durci, avec le système MasterTop 135 PG "BASF", apte pour parkings, à l'intérieur, par application successive de: mortier, MasterEmaco P 200 "BASF", comme pont d'adhérence, (2 kg/m²); couche de base de 10 mm d'épaisseur avec du mortier fluide à prise rapide, MasterTop 135 PG "BASF", CT - C60 - F10 - A6, selon NF EN 13813, couleur grise (20 kg/m²); liquide réducteur de l'évaporation et améliorateur de surface MasterKure 111 WB "BASF", couleur jaune fluorescente (0,15 l/m²) et finition superficielle via lissage et polissage mécaniques.
Inclut: Nettoyage de la surface support. Implantation des joints et des pans. Application du mortier. Application de la couche de roulement. Extension du liquide réducteur de l'évaporation et améliorateur de surface. Finition à la lisseuse mécanique sur la surface. Séchage du béton. Nettoyage final du revêtement.
Critère pour le métré: Surface mesurée en projection horizontale, selon documentation graphique du Projet.
Critère pour le mémoire: On mesurera, en projection horizontale, la surface réellement exécutée selon les spécifications du Projet.
Critère d'évaluation économique: Le prix ne comprend ni la surface support ni l'exécution et le scellage des joints.

| Code | U | Désignation | Quantité | Prix | Montant |
|---|---|---|---|---|---|
| mt09reh010d | kg | Mortier, MasterEmaco P 200 "BASF", à base de ciments spéciaux, résines et granulats sélectionnés, perméable à la vapeur d'eau et avec haute résistance aux cycles de gelée et de dégelée, comme pont d'adhérence pour matériaux cémenteux sur béton. (matériau) | 2.000 | 1.14 | 2.28 |
| mt09bnc015d | kg | Mortier fluide à prise rapide, MasterTop 135 PG "BASF", CT - C60 - F10 - A6, selon NF EN 13813, couleur grise, constitué de ciment et additifs, avec résistance aux sulfates, aux alcalis et à l'eau de mer et une résistance à l'abrasion selon la méthode Böhme NF EN 13892-3 de 6 cm³ / 50 cm². (matériau) | 20.000 | 0.98 | 19.60 |
| mt09bnc018a | l | Liquide réducteur de l'évaporation et améliorateur de surface MasterKure 111 WB "BASF", couleur jaune fluorescente, pour revêtements en béton. (matériau) | 0.150 | 12.26 | 1.84 |
| mq06pym020 | h | Mélangeuse-pompeuse pour mortiers autonivelants. (matériel) | 0.200 | 10.20 | 2.04 |
| mq06fra010 | h | Lisseuse mécanique à béton. (matériel) | 0.250 | 5.07 | 1.27 |
| mq06aca030 | h | Polisseuse pour revêtements en béton, composée de plateaux rotationnels auxquels est couplée une série de meules abrasives diamantées, refroidies avec de l'eau, avec système d'aspiration. (matériel) | 0.200 | 13.25 | 2.65 |
| mo121 | h | Compagnon professionnel III/CP2 chapiste spécialisé en revêtements de sol industriels. (main-d'œuvre) | 0.800 | 25.52 | 20.42 |
| mo122 | h | Ouvrier professionnel II/OP chapiste spécialisé en revêtements de sol industriels. (main-d'œuvre) | 0.800 | 22.65 | 18.12 |
| % | % | Frais de chantier des unités d'ouvrage | 2 % | 68.22 | 1.36 |
|  |  | Coûts directs |  |  | 69.58 |
