# Revêtement de sol industriel

- Propriété du fichier: CYPE INGENIEROS, S.A.
- Format: FIEBDC-3/2002
- Devise: EUR
- Coûts indirects: 3.00 %
- Frais généraux: 13.00 %
- Bénéfice: 6.00 %
- TVA: 20.00 %

**FSM110** m² Revêtement de sol industriel, réalisé sur base en béton durci, avec le système MasterTop 1273 "BASF", apte pour aires de production avec sollicitations mécaniques, par application successive de: impression incolore à deux composants, MasterTop P 622 "BASF", à base de résine époxy sans dissolvants, à viscosité faible (0,4 kg/m²), saupoudrée avec granulat de quartz naturel, MasterTop F5 "BASF", de granulométrie comprise entre 0,4 et 1,0 mm (0,9 kg/m²); couche de base formée d'une mélange de revêtement antistatique à deux composants, MasterTop BC 372 "BASF", à base de résine époxy sans dissolvants et pigments, couleur Gris Piedra RAL 7030 et granulat de quartz naturel, MasterTop F1 "BASF", de granulométrie comprise entre 0,18 et 0,3 mm, avec une proportion de 1:0,7 (3,75 kg/m²) et couche de finition de vernis à deux composants pour intérieur, MasterTop TC 445 "BASF", à base de polyuréthane aliphatique et dissolvant, couleur rouge RAL 3013, finition mate, texture lisse, à appliquer au rouleau à poils courts (0,15 kg/m²).
Revêtement de sol industriel, réalisé sur base en béton durci, avec le système MasterTop 1273 "BASF", apte pour aires de production avec sollicitations mécaniques, par application successive de: impression incolore à deux composants, MasterTop P 622 "BASF", à base de résine époxy sans dissolvants, à viscosité faible (0,4 kg/m²), saupoudrée avec granulat de quartz naturel, MasterTop F5 "BASF", de granulométrie comprise entre 0,4 et 1,0 mm (0,9 kg/m²); couche de base formée d'une mélange de revêtement antistatique à deux composants, MasterTop BC 372 "BASF", à base de résine époxy sans dissolvants et pigments, couleur Gris Piedra RAL 7030 et granulat de quartz naturel, MasterTop F1 "BASF", de granulométrie comprise entre 0,18 et 0,3 mm, avec une proportion de 1:0,7 (3,75 kg/m²) et couche de finition de vernis à deux composants pour intérieur, MasterTop TC 445 "BASF", à base de polyuréthane aliphatique et dissolvant, couleur rouge RAL 3013, finition mate, texture lisse, à appliquer au rouleau à poils courts (0,15 kg/m²).
Inclut: Nettoyage de la surface support. Implantation des joints et des pans. Application de la couche d'apprêt. Saupoudrage avec des granulats de quartz sur l'impression. Application de la couche de base. Application de la couche de finition. Nettoyage final du revêtement.
Critère pour le métré: Surface mesurée en projection horizontale, selon documentation graphique du Projet.
Critère pour le mémoire: On mesurera, en projection horizontale, la surface réellement exécutée selon les spécifications du Projet.
Critère d'évaluation économique: Le prix ne comprend ni la surface support ni l'exécution et le scellage des joints.

| Code | U | Désignation | Quantité | Prix | Montant |
|---|---|---|---|---|---|
| mt27upx040c | kg | Impression incolore à deux composants, MasterTop P 622 "BASF", à base de résine époxy sans dissolvants, à viscosité faible, à appliquer sur surface support en béton ou en mortier. (matériau) | 0.400 | 12.01 | 4.80 |
| mt15bas130c | kg | Granulat de quartz naturel, MasterTop F5 "BASF", de granulométrie comprise entre 0,4 et 1,0 mm, à utiliser comme charge minérale en combinaison avec des résines époxy ou polyuréthane. (matériau) | 0.900 | 0.73 | 0.66 |
| mt27upx070a | kg | Revêtement antistatique à deux composants, MasterTop BC 372 "BASF", à base de résine époxy sans dissolvants et pigments, couleur Gris Piedra RAL 7030, pour la réalisation de revêtements. (matériau) | 2.213 | 9.28 | 20.54 |
| mt15bas130a | kg | Granulat de quartz naturel, MasterTop F1 "BASF", de granulométrie comprise entre 0,18 et 0,3 mm, à utiliser comme charge minérale en combinaison avec des résines époxy ou polyuréthane. (matériau) | 1.538 | 0.88 | 1.35 |
| mt27upx020oh | kg | Vernis à deux composants pour intérieur, MasterTop TC 445 "BASF", à base de polyuréthane aliphatique et dissolvant, couleur rouge RAL 3013, finition mate, texture lisse, à appliquer au rouleau à poils courts, avec résistance aux rayons UV et aux intempéries et avec une haute résistance aux agents chimiques. (matériau) | 0.150 | 16.08 | 2.41 |
| mo121 | h | Compagnon professionnel III/CP2 chapiste spécialisé en revêtements de sol industriels. (main-d'œuvre) | 0.451 | 25.52 | 11.51 |
| mo122 | h | Ouvrier professionnel II/OP chapiste spécialisé en revêtements de sol industriels. (main-d'œuvre) | 0.451 | 22.65 | 10.22 |
| % | % | Frais de chantier des unités d'ouvrage | 2 % | 51.49 | 1.03 |
|  |  | Coûts directs |  |  | 52.52 |
