# Montage de système de coffrage récupérable en bois

- Propriété du fichier: CYPE INGENIEROS, S.A.
- Format: FIEBDC-3/2002
- Devise: EUR
- Coûts indirects: 3.00 %
- Frais généraux: 13.00 %
- Bénéfice: 6.00 %
- TVA: 20.00 %

**GBD020** m² Montage de système de coffrage récupérable en bois, pour dallage, constitué de planches en bois, amortissables en 4 utilisations, et démontage postérieur du système de coffrage. Comprend les éléments de soutien, de fixation et de contreventement nécessaires pour sa stabilité et liquide décoffrant MasterFinish RL 294 "BASF", pour éviter l'adhérence du béton au coffrage.
Montage de système de coffrage récupérable en bois, pour dallage, constitué de planches en bois, amortissables en 4 utilisations, et démontage postérieur du système de coffrage. Comprend les éléments de soutien, de fixation et de contreventement nécessaires pour sa stabilité et liquide décoffrant MasterFinish RL 294 "BASF", pour éviter l'adhérence du béton au coffrage.
Inclut: Nettoyage et préparation du plan d'appui. Implantation. Application du liquide décoffrant. Montage du système de coffrage. Mise en place des éléments de soutien, fixation et appui. Aplomb et nivellement du coffrage. Humidification du coffrage. Démontage du système de coffrage. Nettoyage et stockage du coffrage.
Critère pour le métré: Surface de coffrage en contact avec le béton, mesurée selon documentation graphique du Projet.
Critère pour le mémoire: On mesurera la surface de coffrage en contact avec le béton réellement exécutée selon les spécifications du Projet.

| Code | U | Désignation | Quantité | Prix | Montant |
|---|---|---|---|---|---|
| mt08ema050b | m³ | Bois pour coffrage, de 26 mm d'épaisseur. (matériau) | 0.020 | 385.00 | 7.70 |
| mt08var050 | kg | Fil de fer galvanisé pour attacher, de 1,30 mm de diamètre. (matériau) | 0.100 | 1.10 | 0.11 |
| mt08var060 | kg | Pointes d'acier de 20x100 mm. (matériau) | 0.050 | 7.00 | 0.35 |
| mt08dba010g | l | Agent démoulant, à base d'huiles spéciales, émulsionnable à l'eau MasterFinish RL 294 "BASF", pour coffrages métalliques, phénoliques ou en bois. (matériau) | 0.030 | 2.26 | 0.07 |
| mo044 | h | Compagnon professionnel III/CP2 coffreur. (main-d'œuvre) | 0.374 | 26.79 | 10.02 |
| mo091 | h | Ouvrier professionnel II/OP coffreur. (main-d'œuvre) | 0.374 | 23.79 | 8.90 |
| % | % | Frais de chantier des unités d'ouvrage | 2 % | 27.15 | 0.54 |
|  |  | Coûts directs |  |  | 27.69 |
