# Dalle pleine en béton armé

- Propriété du fichier: CYPE INGENIEROS, S.A.
- Format: FIEBDC-3/2002
- Devise: EUR
- Coûts indirects: 3.00 %
- Frais généraux: 13.00 %
- Bénéfice: 6.00 %
- TVA: 20.00 %

**GPB010** m² Dalle pleine en béton armé, horizontale, avec une hauteur sous plafond de jusqu'à 3 m, épaisseur 24 cm, réalisée avec béton C25/30 (XC1(F); D10; S3; Cl 0,4) prêt à l'emploi, et coulage à la benne, et acier Fe E 500, avec une quantité approximative de 21 kg/m²; montage et démontage d'un système de coffrage continu, avec finition à revêtir, constitué de: surface coffrante en panneaux en bois traité, renforcés avec des tiges et des profilés, amortissables en 25 utilisations; structure support horizontale de poutrelles métalliques et accessoires de montage, amortissables en 150 utilisations et structure support verticale d'étais métalliques, amortissables en 150 utilisations. Comprend les nervures et les chaînages périmétriques d'étage et les ouvertures, le fil de fer à lier, les séparateurs, l'application d'un liquide décoffrant MasterFinish RL 294 "BASF" et agent filmogène MasterKure 215 WB "BASF", pour le séchage des bétons et des mortiers.
Dalle pleine en béton armé, horizontale, avec une hauteur sous plafond de jusqu'à 3 m, épaisseur 24 cm, réalisée avec béton C25/30 (XC1(F); D10; S3; Cl 0,4) prêt à l'emploi, et coulage à la benne, et acier Fe E 500, avec une quantité approximative de 21 kg/m²; montage et démontage d'un système de coffrage continu, avec finition à revêtir, constitué de: surface coffrante en panneaux en bois traité, renforcés avec des tiges et des profilés, amortissables en 25 utilisations; structure support horizontale de poutrelles métalliques et accessoires de montage, amortissables en 150 utilisations et structure support verticale d'étais métalliques, amortissables en 150 utilisations. Comprend les nervures et les chaînages périmétriques d'étage et les ouvertures, le fil de fer à lier, les séparateurs, l'application d'un liquide décoffrant MasterFinish RL 294 "BASF" et agent filmogène MasterKure 215 WB "BASF", pour le séchage des bétons et des mortiers.
Inclut: Implantation du système de coffrage. Montage du système de coffrage. Implantation de la géométrie de l'étage sur le coffrage. Mise en place des armatures avec des séparateurs homologués. Coulage et compactage du béton. Réglage et nivellement de la dalle de compression. Séchage du béton. Démontage du système de coffrage.
Critère pour le métré: Surface mesurée en grandeur nature à partir des faces extérieures des chaînages du périmètre, selon documentation graphique du Projet, en déduisant les ouvertures de surface supérieure à 6 m².
Critère pour le mémoire: On mesurera, en grandeur réelle, à partir des faces extérieures des chaînages périmétrique, la surface réellement exécutée selon les spécifications du Projet, en déduisant les ouvertures de surface supérieure à 6 m².
Critère d'évaluation économique: Le prix comprend le ferraillage de l'armature (coupe, façonnage et assemblage des éléments) en atelier et la pose en coffrage sur site, mais il ne comprend pas les poteaux.

| Code | U | Désignation | Quantité | Prix | Montant |
|---|---|---|---|---|---|
| mt08eft030a | m² | Panneau en bois traité, de 22 mm d'épaisseur, renforcé avec des tiges et des profilés. (matériau) | 0.044 | 37.50 | 1.65 |
| mt08eva030 | m² | Structure support pour coffrage récupérable, composée de: poutrelles métalliques et accessoires de montage. (matériau) | 0.007 | 85.00 | 0.60 |
| mt50spa081a | U | Étai métallique télescopique, allant jusqu'à 3 m de hauteur. (matériau) | 0.027 | 16.04 | 0.43 |
| mt08cim030b | m³ | Bois de pin. (matériau) | 0.003 | 238.16 | 0.71 |
| mt08var060 | kg | Pointes d'acier de 20x100 mm. (matériau) | 0.040 | 7.00 | 0.28 |
| mt08dba010g | l | Agent démoulant, à base d'huiles spéciales, émulsionnable à l'eau MasterFinish RL 294 "BASF", pour coffrages métalliques, phénoliques ou en bois. (matériau) | 0.030 | 2.26 | 0.07 |
| mt07aco020i | U | Séparateur homologué pour dalles pleines. (matériau) | 3.000 | 0.08 | 0.24 |
| mt07aco050a | kg | Ferraille élaborée en atelier industriel avec barres en acier haute adhérence, Fe E 500, de divers diamètres. (matériau) | 21.000 | 1.37 | 28.77 |
| mt08var050 | kg | Fil de fer galvanisé pour attacher, de 1,30 mm de diamètre. (matériau) | 0.252 | 1.10 | 0.28 |
| mt10haf030fOEc | m³ | Béton C25/30 (XC1(F) D10; S3; Cl 0,4), prêt à l'emploi, selon NF EN 206-1. (matériau) | 0.252 | 133.00 | 33.52 |
| mt08cur020d | l | Agent filmogène MasterKure 215 WB "BASF", pour le séchage des bétons et des mortiers. (matériau) | 0.150 | 1.61 | 0.24 |
| mo044 | h | Compagnon professionnel III/CP2 coffreur. (main-d'œuvre) | 0.616 | 26.79 | 16.50 |
| mo091 | h | Ouvrier professionnel II/OP coffreur. (main-d'œuvre) | 0.616 | 23.79 | 14.65 |
| mo043 | h | Compagnon professionnel III/CP2 ferrailleur. (main-d'œuvre) | 0.310 | 26.79 | 8.30 |
| mo090 | h | Ouvrier professionnel II/OP ferrailleur. (main-d'œuvre) | 0.259 | 23.79 | 6.16 |
| mo045 | h | Compagnon professionnel III/CP2 bétonneur. (main-d'œuvre) | 0.065 | 26.79 | 1.74 |
| mo092 | h | Ouvrier professionnel II/OP bétonneur. (main-d'œuvre) | 0.266 | 23.79 | 6.33 |
| % | % | Frais de chantier des unités d'ouvrage | 2 % | 120.47 | 2.41 |
|  |  | Coûts directs |  |  | 122.88 |
